# Lavamanos, referencia 4334 45 RW de la serie Collaro de Villeroy. Mate

- Propiedad del archivo: CONSTRUNARIO
- Formato: FIEBDC-3/2012
- Programa: Construnario Versión 3.51
- Fecha de los precios: 02/11/2022
- Divisa: EUR

**433445RW** u Lavamanos, referencia 4334 45 RW de la serie Collaro de Villeroy. Mate
Precio: 422.00
Lavabo Collaro provisto de un espesor fino de pared y un elegante borde de diseño Lavabos de pared: los clásicos de las encimeras cerámicas para el baño CeramicPlus para una limpieza rápida e higiénica Diseño mate muy de moda con elevada resistencia disponible en color Stone White TitanCeram proporciona formas únicas de filigrana en el diseño de los cuartos de baño EasyAccess opcional: cierre antiolores extraíble Opcionalmente, con válvula Push-to-Open: llenado sencillo de agua con solo pulsar un botón
