# Lavamanos, referencia 4334 50 01 de la serie Collaro de Villeroy. Blanco

- Propiedad del archivo: CONSTRUNARIO
- Formato: FIEBDC-3/2012
- Programa: Construnario Versión 3.51
- Fecha de los precios: 02/11/2022
- Divisa: EUR

**43345001** u Lavamanos, referencia 4334 50 01 de la serie Collaro de Villeroy. Blanco
Precio: 280.00
Lavabo Collaro provisto de un espesor fino de pared y un elegante borde de diseño Los lavabos sobre encimera le confieren un toque personal al cuarto de baño Diseño mate muy de moda con elevada resistencia disponible en color Stone White TitanCeram proporciona formas únicas de filigrana en el diseño de los cuartos de baño
