# Lavamanos compacto, referencia 4342 R5 01 de la serie O. novo de Villeroy. 500x250mm

- Propiedad del archivo: CONSTRUNARIO
- Formato: FIEBDC-3/2012
- Programa: Construnario Versión 3.51
- Fecha de los precios: 02/11/2022
- Divisa: EUR

**4342R501** u Lavamanos compacto, referencia 4342 R5 01 de la serie O. novo de Villeroy. 500x250mm
Precio: 143.00
Los lavabos convencen con su claridad y funcionalidad Lavabos de pared: los clásicos de las encimeras cerámicas para el baño Cerámica sanitaria de larga vida útil y fácil de limpiar EasyAccess opcional: cierre antiolores extraíble
