# Bidé suspendido, referencia 44110001 de la serie Venticello de Villeroy. 375x560 mm, grifería de 1 agujero, con rebosadero

- Propiedad del archivo: CONSTRUNARIO
- Formato: FIEBDC-3/2012
- Programa: Construnario Versión 3.51
- Fecha de los precios: 02/11/2022
- Divisa: EUR

**44110001** u Bidé suspendido, referencia 44110001 de la serie Venticello de Villeroy. 375x560 mm, grifería de 1 agujero, con rebosadero
Precio: 396.00
- Medidas: 375 x 560 mm - Suspendido - Angular - Adecuado para grifería de 1 agujero, agujero para grifo perforado - Con rebosadero - Color: Blanco CeramicPlus Código EAN: 4051202320102
