# Bidé, suspendido, 375x560 mm, grifería de 1 agujero, con rebosadero, mate, referencia 4411 00 RW de la serie Venticello de Villeroy

- Propiedad del archivo: CONSTRUNARIO
- Formato: FIEBDC-3/2012
- Programa: Construnario Versión 3.51
- Fecha de los precios: 02/11/2022
- Divisa: EUR

**441100RW** u Bidé, suspendido, 375x560 mm, grifería de 1 agujero, con rebosadero, mate, referencia 4411 00 RW de la serie Venticello de Villeroy
Precio: 577.00
- Medidas: 375 x 560 mm - Suspendido - Angular - Adecuado para grifería de 1 agujero, agujero para grifo perforado - Con rebosadero - Color: Blanco CeramicPlus
