# Bidé suspendido, referencia 446500R1 de la serie Finion, de Villeroy. 375x560 mm

- Propiedad del archivo: CONSTRUNARIO
- Formato: FIEBDC-3/2012
- Programa: Construnario Versión 3.51
- Fecha de los precios: 02/11/2022
- Divisa: EUR

**446500R1** u Bidé suspendido, referencia 446500R1 de la serie Finion, de Villeroy. 375x560 mm
Precio: 842.00
Adecuado para grifería de 1 agujero, agujero para grifo perforado
