# Bidé suspendido, referencia 4465 00 RW de la serie Finion de Villeroy. 375x560 mm. Mate

- Propiedad del archivo: CONSTRUNARIO
- Formato: FIEBDC-3/2012
- Programa: Construnario Versión 3.51
- Fecha de los precios: 02/11/2022
- Divisa: EUR

**446500RW** u Bidé suspendido, referencia 4465 00 RW de la serie Finion de Villeroy. 375x560 mm. Mate
Precio: 990.00
Adecuado para grifería de 1 agujero, agujero para grifo perforado
