# Inodoro suspendido, salida horizontal, referencia 4601 R0 01 de la serie Vicare de Villeroy

- Propiedad del archivo: CONSTRUNARIO
- Formato: FIEBDC-3/2012
- Programa: Construnario Versión 3.51
- Fecha de los precios: 02/11/2022
- Divisa: EUR

**4601R001** u Inodoro suspendido, salida horizontal, referencia 4601 R0 01 de la serie Vicare de Villeroy
Precio: 329.00
Funcionalidad, seguridad y comodidad conjugadas con atractivos diseños Inodoros suspendidos para la limpieza sencilla del suelo Solución higiénica con formación mínima de olores: inodoros de fondo profundo Accesibilidad con complementos bellos y funcionales La generación de inodoros sin borde de descarga: máxima higiene y diseño perfecto Cerámica sanitaria de larga vida útil y fácil de limpiar ViProtect reduce la transmisión sonora entre el inodoro y la pared Los accesorios ViCare están disponibles opcionalmente para mejorar la accesibilidad en el cuarto de baño
