# Combi-Pack inodoro suspendido, 375 x 560 mm, referencia 4611 R0 RW de la serie Venticello de Villeroy. Mate

- Propiedad del archivo: CONSTRUNARIO
- Formato: FIEBDC-3/2012
- Programa: Construnario Versión 3.51
- Fecha de los precios: 02/11/2022
- Divisa: EUR

**4611R0RW** u Combi-Pack inodoro suspendido, 375 x 560 mm, referencia 4611 R0 RW de la serie Venticello de Villeroy. Mate
Precio: 747.00
Se fabrica bajo petición. Por favor, pregunte por el plazo de entrega cuando realice una solicitud. Suspendido, salida horizontal, con set de fijación "SupraFix 3.0", con el sistema economizador de agua AQUAREDUCT®: volumen de aclarado: 3 / 4,5 litros, no apto para montaje con enjuague por presión
