# Combi-Pack inodoro suspendido, 375 x 560 mm, referencia 4611 RL 01 de la serie Venticello de Villeroy

- Propiedad del archivo: CONSTRUNARIO
- Formato: FIEBDC-3/2012
- Programa: Construnario Versión 3.51
- Fecha de los precios: 02/11/2022
- Divisa: EUR

**4611RL01** u Combi-Pack inodoro suspendido, 375 x 560 mm, referencia 4611 RL 01 de la serie Venticello de Villeroy
Precio: 886.00
Consiste en: - Inodoro de fondo profundo DirectFlush 4611 R0 XX, suspendido, salida horizontal. - SlimSeat - Line con bisagras QuickRelease y SoftClosing 9M80 S1 01. Código EAN: 4051202483593
