# Combi-Pack inodoro suspendido, 375 x 560 mm, referencia 4611 RS 01 de la serie serie Venticello de Villeroy

- Propiedad del archivo: CONSTRUNARIO
- Formato: FIEBDC-3/2012
- Programa: Construnario Versión 3.51
- Fecha de los precios: 02/11/2022
- Divisa: EUR

**4611RS01** u Combi-Pack inodoro suspendido, 375 x 560 mm, referencia 4611 RS 01 de la serie serie Venticello de Villeroy
Precio: 856.00
- Combi-Pack inodoro suspendido. - Peso: 25,5 kg. - DirectFlush. - Disponible también en CeramicPlus. - Inodoro de fondo profundo DirectFlush 4611 R0 XX. - Slimseat con bisagras QuickRelease y SoftClosing 9M79 S1. - Volumen de aclarado: 3 / 6 l. - Leed: 2. - Montaje suspendido. - Salida horizontal. Código EAN: 4051202388331
