# Inodoro con cisterna, salida inferior, referencia 4612 F2 01 de la serie Venticello de Villeroy

- Propiedad del archivo: CONSTRUNARIO
- Formato: FIEBDC-3/2012
- Programa: Construnario Versión 3.51
- Fecha de los precios: 02/11/2022
- Divisa: EUR

**4612F201** u Inodoro con cisterna, salida inferior, referencia 4612 F2 01 de la serie Venticello de Villeroy
Precio: 484.00
Un inodoro para el baño de ensueño con una estética purista Un inodoro de pie: perfecto para cualquier espacio físico Solución higiénica con formación mínima de olores: inodoros de fondo profundo Conjunto de inodoro para un montaje sencillo en obras nuevas y renovaciones La generación de inodoros sin borde de descarga: máxima higiene y diseño perfecto AquaReduct: ahorro de 1,5 litros con la misma potencia de descarga Cerámica sanitaria de larga vida útil y fácil de limpiar ViProtect reduce la transmisión sonora entre el inodoro y la pared
