# Inodoro de fondo profundo para combinación sin reborde, de pie, angular, 375x700 mm, Blanco, referencia 4612 R0 01 de la serie Venticello de Villeroy

- Propiedad del archivo: CONSTRUNARIO
- Formato: FIEBDC-3/2012
- Programa: Construnario Versión 3.51
- Fecha de los precios: 02/11/2022
- Divisa: EUR

**4612R001** u Inodoro de fondo profundo para combinación sin reborde, de pie, angular, 375x700 mm, Blanco, referencia 4612 R0 01 de la serie Venticello de Villeroy
Precio: 459.00
- Medidas: 375 x 700 mm - De pie - Instalación cerca de la pared - DirectFlush - Angular - Salida horizontal - Color: Blanco Código EAN: 4051202319878
