# Combi-Pack, referencia 4620 H7 01 de la serie Vicare de Villeroy. No pegado a la pared

- Propiedad del archivo: CONSTRUNARIO
- Formato: FIEBDC-3/2012
- Programa: Construnario Versión 3.51
- Fecha de los precios: 02/11/2022
- Divisa: EUR

**4620H701** u Combi-Pack, referencia 4620 H7 01 de la serie Vicare de Villeroy. No pegado a la pared
Precio: 492.00
Embalaje en caja individual. consiste en: Inodoro de fondo profundo DirectFlush 4620 R0 XX, Cisterna con tecla de ahorro DUO cromada 5760 G1 XX, alimentación bilateral o por detrás, Asiento con bisagras QuickRelease y SoftClosing 9M67 S1 T1
