# Inodoro con cisterna, referencia 4620 R0 01 de la serie Vicare de Villeroy

- Propiedad del archivo: CONSTRUNARIO
- Formato: FIEBDC-3/2012
- Programa: Construnario Versión 3.51
- Fecha de los precios: 02/11/2022
- Divisa: EUR

**4620R001** u Inodoro con cisterna, referencia 4620 R0 01 de la serie Vicare de Villeroy
Precio: 224.00
De pie, salida horizontal, con set de fijación para fijación oculta, altura de asiento: 460 mm
