# Inodoro suspendido, referencia 4633 RO i4 de la serie Memento de Villleroy. 375x560 mm. Graphite

- Propiedad del archivo: CONSTRUNARIO
- Formato: FIEBDC-3/2012
- Programa: Construnario Versión 3.51
- Fecha de los precios: 02/11/2022
- Divisa: EUR

**4633R0i4** u Inodoro suspendido, referencia 4633 RO i4 de la serie Memento de Villleroy. 375x560 mm. Graphite
Precio: 877.00
Inodoro de pared sin borde de descarga provisto de un diseño purista y con tecnología AquaReduct Inodoros suspendidos para la limpieza sencilla del suelo Solución higiénica con formación mínima de olores: inodoros de fondo profundo La generación de inodoros sin borde de descarga: máxima higiene y diseño perfecto Diseño mate muy de moda con elevada resistencia disponible en color Stone White AquaReduct: ahorro de 1,5 litros con la misma potencia de descarga Con la fijación SupraFix 3.0 se prescinde de tornillos a la vista Cerámica sanitaria de larga vida útil y fácil de limpiar ViProtect reduce la transmisión sonora entre el inodoro y la pared
