# Inodoro de fondo profundo suspendido, referencia 4664R0R1 de la serie Finion de Villeroy

- Propiedad del archivo: CONSTRUNARIO
- Formato: FIEBDC-3/2012
- Programa: Construnario Versión 3.51
- Fecha de los precios: 02/11/2022
- Divisa: EUR

**4664R0R1** u Inodoro de fondo profundo suspendido, referencia 4664R0R1 de la serie Finion de Villeroy
Precio: 930.00
Suspendido, salida horizontal, con set de fijación "SupraFix 3.0", con el sistema economizador de agua AQUAREDUCT®: volumen de aclarado: 3 / 4,5 litros
