# Inodoro suspendido, referencia 4670 T0 RW de la serie Subway 3.0 de Villeroy. Blanco

- Propiedad del archivo: CONSTRUNARIO
- Formato: FIEBDC-3/2012
- Programa: Construnario Versión 3.51
- Fecha de los precios: 02/11/2022
- Divisa: EUR

**4670T0RW** u Inodoro suspendido, referencia 4670 T0 RW de la serie Subway 3.0 de Villeroy. Blanco
Precio: 693.00
Inodoro de fondo profundo rimless, montado en pared, con TwistFlush, Stone White CeramicPlus
