# Combi-Pack suspendido compacto, blanco, referencia 4687 HR 01 de la serie Architectura de Villeroy

- Propiedad del archivo: CONSTRUNARIO
- Formato: FIEBDC-3/2012
- Programa: Construnario Versión 3.51
- Fecha de los precios: 02/11/2022
- Divisa: EUR

**4687HR01** u Combi-Pack suspendido compacto, blanco, referencia 4687 HR 01 de la serie Architectura de Villeroy
Precio: 429.00
- Combi-Pack suspendido compacto. - Anchura: 350 mm. - Profundidad: 480 mm. - Peso: 21 kg. - DirectFlush. - Disponible también en CeramicPlus. - Inodoro de fondo profundo DirectFlush 4687 R0 XX. - Asiento con bisagras Quick Release y Soft Closing 9M66 S2 XX. - Volumen de aclarado: 3 / 4,5 l. - Leed: 4. - Montaje suspendido. - Salida horizontal. Código EAN: 4051202373382
