# Combi-Pack suspendido redondo, blanco, referencia 4694 HR 01 de la serie Architectura de Villeroy. Sin huecos laterales

- Propiedad del archivo: CONSTRUNARIO
- Formato: FIEBDC-3/2012
- Programa: Construnario Versión 3.51
- Fecha de los precios: 02/11/2022
- Divisa: EUR

**4694HR01** u Combi-Pack suspendido redondo, blanco, referencia 4694 HR 01 de la serie Architectura de Villeroy. Sin huecos laterales
Precio: 464.00
Embalaje en caja individual, suspendido, salida horizontal Consiste en: Inodoro DirectFlush 4694 R0 01. Asiento con bisagras QuickRelease y SoftClosing 98M9 C1 01
