# Lavabo sobre encimera, referencia 4A21 38 RW de la serie Collaro de Villeroy. Mate

- Propiedad del archivo: CONSTRUNARIO
- Formato: FIEBDC-3/2012
- Programa: Construnario Versión 3.51
- Fecha de los precios: 02/11/2022
- Divisa: EUR

**4A2138RW** u Lavabo sobre encimera, referencia 4A21 38 RW de la serie Collaro de Villeroy. Mate
Precio: 535.00
Lavabo Collaro provisto de un espesor fino de pared y un elegante borde de diseño Los lavabos sobre encimera le confieren un toque personal al cuarto de baño Diseño mate muy de moda con elevada resistencia disponible en color Stone White TitanCeram proporciona formas únicas de filigrana en el diseño de los cuartos de baño
