# Lavabo, referencia 4A22 1H 01 de la serie Memento de Villeroy. 1000 x 470 mm. Blanco

- Propiedad del archivo: CONSTRUNARIO
- Formato: FIEBDC-3/2012
- Programa: Construnario Versión 3.51
- Fecha de los precios: 02/11/2022
- Divisa: EUR

**4A221H01** u Lavabo, referencia 4A22 1H 01 de la serie Memento de Villeroy. 1000 x 470 mm. Blanco
Precio: 1109.00
El material TitanCeram permite disponer de unos contornos precisos y unas paredes finas Lavabos de pared: los clásicos de las encimeras cerámicas para el baño Diseño mate muy de moda con elevada resistencia disponible en color Stone White TitanCeram proporciona formas únicas de filigrana en el diseño de los cuartos de baño EasyAccess opcional: cierre antiolores extraíble Opcionalmente, con válvula Push-to-Open: llenado sencillo de agua con solo pulsar un botón
