# Lavabo, referencia 4A22 6L i4 de la serie Memento de Villeroy. 600x420mm. Graphite

- Propiedad del archivo: CONSTRUNARIO
- Formato: FIEBDC-3/2012
- Programa: Construnario Versión 3.51
- Fecha de los precios: 02/11/2022
- Divisa: EUR

**4A226Li4** u Lavabo, referencia 4A22 6L i4 de la serie Memento de Villeroy. 600x420mm. Graphite
Precio: 813.00
El material TitanCeram permite disponer de unos contornos precisos y unas paredes finas Los lavabos sobre encimera le confieren un toque personal al cuarto de baño CeramicPlus para una limpieza rápida e higiénica Diseño mate muy de moda con elevada resistencia disponible en color Stone White TitanCeram proporciona formas únicas de filigrana en el diseño de los cuartos de baño EasyAccess opcional: cierre antiolores extraíble Opcionalmente, con válvula Push-to-Open: llenado sencillo de agua con solo pulsar un botón
