# Lavabo, referencia 4A33 60 01 de la serie Collaro de Villeroy. 600 x 470 mm. Blanco

- Propiedad del archivo: CONSTRUNARIO
- Formato: FIEBDC-3/2012
- Programa: Construnario Versión 3.51
- Fecha de los precios: 02/11/2022
- Divisa: EUR

**4A336001** u Lavabo, referencia 4A33 60 01 de la serie Collaro de Villeroy. 600 x 470 mm. Blanco
Precio: 358.00
Lavabo Collaro provisto de un espesor fino de pared y un elegante borde de diseño Lavabos de pared: los clásicos de las encimeras cerámicas para el baño Diseño mate muy de moda con elevada resistencia disponible en color Stone White TitanCeram proporciona formas únicas de filigrana en el diseño de los cuartos de baño EasyAccess opcional: cierre antiolores extraíble Opcionalmente, con válvula Push-to-Open: llenado sencillo de agua con solo pulsar un botón
