# Lavabo encimera, referencia 4A33 80 RW de la serie Collaro de Villeroy. Mate

- Propiedad del archivo: CONSTRUNARIO
- Formato: FIEBDC-3/2012
- Programa: Construnario Versión 3.51
- Fecha de los precios: 02/11/2022
- Divisa: EUR

**4A3380RW** u Lavabo encimera, referencia 4A33 80 RW de la serie Collaro de Villeroy. Mate
Precio: 916.00
Lavabo Collaro provisto de un espesor fino de pared y un elegante borde de diseño Lavabo-encimera para más espacio de almacenamiento en el cuarto de baño Diseño mate muy de moda con elevada resistencia disponible en color Stone White TitanCeram proporciona formas únicas de filigrana en el diseño de los cuartos de baño EasyAccess opcional: cierre antiolores extraíble Opcionalmente, con válvula Push-to-Open: llenado sencillo de agua con solo pulsar un botón
