# Lavabo encimera, referencia 4A33 A5 01 de la serie Collaro de Villeroy. Blanco

- Propiedad del archivo: CONSTRUNARIO
- Formato: FIEBDC-3/2012
- Programa: Construnario Versión 3.51
- Fecha de los precios: 02/11/2022
- Divisa: EUR

| Código | Ud | Descripción | Precio |
|---|---|---|---|
| 4A33A501 | u | Lavabo encimera, referencia 4A33 A5 01 de la serie Collaro de Villeroy. Blanco | 725.00 |
