# Lavamanos, referencia 4A41 60 01 de la serie O. novo de Villeroy. 600x460mm

- Propiedad del archivo: CONSTRUNARIO
- Formato: FIEBDC-3/2012
- Programa: Construnario Versión 3.51
- Fecha de los precios: 02/11/2022
- Divisa: EUR

**4A416001** u Lavamanos, referencia 4A41 60 01 de la serie O. novo de Villeroy. 600x460mm
Precio: 138.00
Los lavabos convencen con su claridad y funcionalidad Lavabos de pared: los clásicos de las encimeras cerámicas para el baño Cerámica sanitaria de larga vida útil y fácil de limpiar EasyAccess opcional: cierre antiolores extraíble
