# Lavabo sobre encimera, referencia 4A47 00 01 de la serie Loop&Friends de Villeroy. Blanco. 560 x 380mm

- Propiedad del archivo: CONSTRUNARIO
- Formato: FIEBDC-3/2012
- Programa: Construnario Versión 3.51
- Fecha de los precios: 02/11/2022
- Divisa: EUR

**4A470001** u Lavabo sobre encimera, referencia 4A47 00 01 de la serie Loop&Friends de Villeroy. Blanco. 560 x 380mm
Precio: 405.00
Lavabos de diseño moderno Los lavabos sobre encimera le confieren un toque personal al cuarto de baño Diseño mate muy de moda con elevada resistencia disponible en color Stone White TitanCeram proporciona formas únicas de filigrana en el diseño de los cuartos de baño Opcionalmente, con válvula Push-to-Open: llenado sencillo de agua con solo pulsar un botón
