# Lavabo, referencia 5178 67 01 de la serie Vicare de Villeroy. 650 x 550 mm agujero para grifo central perforado

- Propiedad del archivo: CONSTRUNARIO
- Formato: FIEBDC-3/2012
- Programa: Construnario Versión 3.51
- Fecha de los precios: 02/11/2022
- Divisa: EUR

**51786701** u Lavabo, referencia 5178 67 01 de la serie Vicare de Villeroy. 650 x 550 mm agujero para grifo central perforado
Precio: 320.00
650 x 550 mm agujero para grifo central perforado
