# Bidé de pie, 370 x 560 mm, blanco, referencia 5401 00 01 de la serie Subway 2.0 de Villeroy

- Propiedad del archivo: CONSTRUNARIO
- Formato: FIEBDC-3/2012
- Programa: Construnario Versión 3.51
- Fecha de los precios: 02/11/2022
- Divisa: EUR

**54010001** u Bidé de pie, 370 x 560 mm, blanco, referencia 5401 00 01 de la serie Subway 2.0 de Villeroy
Precio: 314.00
- Medidas: 370 x 560 mm - De pie - Instalación cerca de la pared - Adecuado para grifería de 3 agujeros, agujero para grifo central perforado - Con rebosadero - Color: Blanco Código EAN: 4051202344689
