# Bidé suspendido, 370 x 530 mm, mate, referencia 5405 00 RW de la serie Avento de Villeroy

- Propiedad del archivo: CONSTRUNARIO
- Formato: FIEBDC-3/2012
- Programa: Construnario Versión 3.51
- Fecha de los precios: 02/11/2022
- Divisa: EUR

**540500RW** u Bidé suspendido, 370 x 530 mm, mate, referencia 5405 00 RW de la serie Avento de Villeroy
Precio: 506.00
- Adecuado para grifería de 1 agujero, agujero para grifo perforado. - Con rebosadero.
