# Bidé suspendido, referencia 5460 00 01 de la serie O. novo de Villeroy. 360 x 560 mm. Blanco

- Propiedad del archivo: CONSTRUNARIO
- Formato: FIEBDC-3/2012
- Programa: Construnario Versión 3.51
- Fecha de los precios: 02/11/2022
- Divisa: EUR

**54600001** u Bidé suspendido, referencia 5460 00 01 de la serie O. novo de Villeroy. 360 x 560 mm. Blanco
Precio: 200.00
- Bidé suspendido. - Medidas: 360 x 560 mm. - Color: Blanco Código EAN: 4051202031343
