# Bidé suspendido, 370 x 530 mm, blanco, referencia 5484 00 01 de la serie Architectura de Villeroy

- Propiedad del archivo: CONSTRUNARIO
- Formato: FIEBDC-3/2012
- Programa: Construnario Versión 3.51
- Fecha de los precios: 02/11/2022
- Divisa: EUR

**54840001** u Bidé suspendido, 370 x 530 mm, blanco, referencia 5484 00 01 de la serie Architectura de Villeroy
Precio: 300.00
- Medidas: 370 x 530 mm - Suspendido - Design - Adecuado para grifería de 1 agujero, agujero para grifo perforado - Con rebosadero - Color: Blanco Código EAN: 4051202081058
