# Urinario de aspiración, referencia 5586 00 01 de la serie Architectura de Villeroy. 325x680x355

- Propiedad del archivo: CONSTRUNARIO
- Formato: FIEBDC-3/2012
- Programa: Construnario Versión 3.51
- Fecha de los precios: 02/11/2022
- Divisa: EUR

**55860001** u Urinario de aspiración, referencia 5586 00 01 de la serie Architectura de Villeroy. 325x680x355
Precio: 758.00
Porcelana sanitaria. disponible también en CeramicPlus. incl. desagüe, compuesto por cartucho sifónico ViChange y tapa cerámica del desagüe, set de fijación incluido
