# Inodoro a suelo sin cisterna, referencia 5602 R0 01 de la serie Subway 2.0 de Villeroy

- Propiedad del archivo: CONSTRUNARIO
- Formato: FIEBDC-3/2012
- Programa: Construnario Versión 3.51
- Fecha de los precios: 02/11/2022
- Divisa: EUR

**5602R001** u Inodoro a suelo sin cisterna, referencia 5602 R0 01 de la serie Subway 2.0 de Villeroy
Precio: 602.00
Inodoro funcional con un diseño minimalista para una estética exigente Un inodoro de pie: perfecto para cualquier espacio físico Solución higiénica con formación mínima de olores: inodoros de fondo profundo La generación de inodoros sin borde de descarga: máxima higiene y diseño perfecto AquaReduct: ahorro de 1,5 litros con la misma potencia de descarga Diseño intachable con fijaciones ocultas Cerámica sanitaria de larga vida útil y fácil de limpiar ViProtect reduce la transmisión sonora entre el inodoro y la pared
