# Combi-Pack, blanco, referencia 5614 R2 01 de la serie Subway 2.0 de Villeroy

- Propiedad del archivo: CONSTRUNARIO
- Formato: FIEBDC-3/2012
- Programa: Construnario Versión 3.51
- Fecha de los precios: 02/11/2022
- Divisa: EUR

**5614R201** u Combi-Pack, blanco, referencia 5614 R2 01 de la serie Subway 2.0 de Villeroy
Precio: 645.00
- Suspendido - DirectFlush - Inodoro de fondo profundo DirectFlush 5614 R0 XX - Slimseat con bisagras Quick Release y Soft Closing 9M62 S1 - Salida horizontal - Color: Blanco Código EAN: 4051202342388
