# Inodoro con cisterna, salida inferior, referencia 5617 F2 01 de la serie Subway 2.0 de Villeroy

- Propiedad del archivo: CONSTRUNARIO
- Formato: FIEBDC-3/2012
- Programa: Construnario Versión 3.51
- Fecha de los precios: 02/11/2022
- Divisa: EUR

**5617F201** u Inodoro con cisterna, salida inferior, referencia 5617 F2 01 de la serie Subway 2.0 de Villeroy
Precio: 420.00
Con agujero inferior. De pie, instalación cerca de la pared, salida horizontal, con set de fijación para fijación oculta, con recorte lateral para la entrada de agua desde abajo, no apto para montaje con enjuague por presión
