# Inodoro de pie, 370 x 700 mm, referencia 5617 R0 01 de la serie Subway 2.0 de Villeroy

- Propiedad del archivo: CONSTRUNARIO
- Formato: FIEBDC-3/2012
- Programa: Construnario Versión 3.51
- Fecha de los precios: 02/11/2022
- Divisa: EUR

**5617R001** u Inodoro de pie, 370 x 700 mm, referencia 5617 R0 01 de la serie Subway 2.0 de Villeroy
Precio: 396.00
- Inodoro de pie. - Anchura: 370 mm. - Profundidad: 700 mm. - Peso: 36,9 kg. - Inodoro de fondo profundo para combinación sin reborde. - DirectFlush. - Porcelana sanitaria. - Disponible también en CeramicPlus. - No apto para montaje con enjuague por presión, recomendación: montaje con distancia a la pared. - Con set de fijación para fijación oculta. - Salida vertical posible con codo de desagüe Vario. - Volumen de aclarado: 3 / 4,5 l. - Leed: 3. - Montaje de pie, instalación cerca de la pared. - Salida horizontal. Código EAN: 4051202320706
