# Combi-pack inodoro de fondo profundo, blanco, referencia 5656 HR 01 de la serie Avento de Villeroy

- Propiedad del archivo: CONSTRUNARIO
- Formato: FIEBDC-3/2012
- Programa: Construnario Versión 3.51
- Fecha de los precios: 02/11/2022
- Divisa: EUR

**5656HR01** u Combi-pack inodoro de fondo profundo, blanco, referencia 5656 HR 01 de la serie Avento de Villeroy
Precio: 530.00
Embalaje en caja individual, suspendido, salida horizontal Consiste en: Inodoro DirectFlush 5656 R0 XX, Asiento con bisagras QuickRelease y SoftClosing 9M77 C1 XX
