# Combi-pack inodoro de fondo profundo, mate, referencia 5656 HR RW de la serie Avento de Villeroy

- Propiedad del archivo: CONSTRUNARIO
- Formato: FIEBDC-3/2012
- Programa: Construnario Versión 3.51
- Fecha de los precios: 02/11/2022
- Divisa: EUR

**5656HRRW** u Combi-pack inodoro de fondo profundo, mate, referencia 5656 HR RW de la serie Avento de Villeroy
Precio: 738.00
El inodoro para un diseño ligero Combi-Pack compuesto por aseo y asiento de inodoro como juego en un único paquete. La generación de inodoros sin borde de descarga: máxima higiene y diseño perfecto Diseño mate muy de moda con elevada resistencia disponible en color Stone White Cerámica sanitaria de larga vida útil y fácil de limpiar ViProtect reduce la transmisión sonora entre el inodoro y la pared
