# Combi-pack inodoro suspendido, 370 x 530 mm, blanco, referencia 5656 RS 01 de la serie Avento de Villeroy

- Propiedad del archivo: CONSTRUNARIO
- Formato: FIEBDC-3/2012
- Programa: Construnario Versión 3.51
- Fecha de los precios: 02/11/2022
- Divisa: EUR

**5656RS01** u Combi-pack inodoro suspendido, 370 x 530 mm, blanco, referencia 5656 RS 01 de la serie Avento de Villeroy
Precio: 530.00
- Combi-pack inodoro suspendido. - Medidas: 370x530 mm. - Peso: 22 kg. - Volumen de aclarado: 3/6 litros. - Salida horizontal. - DirectFlush. - Disponible también en CeramicPlus. Embalaje en caja individual consiste en: - Inodoro de fondo profundo DirectFlush 5656 R0 XX. - Slimseat con bisagras QuickRelease y SoftClosing 9M87 S1.
