# Inodoro de fondo profundo para combinación, 360 x 640 mm, Blanco, referencia 5658 10 01 de la serie O. novo de Villeroy

- Propiedad del archivo: CONSTRUNARIO
- Formato: FIEBDC-3/2012
- Programa: Construnario Versión 3.51
- Fecha de los precios: 02/11/2022
- Divisa: EUR

**56581001** u Inodoro de fondo profundo para combinación, 360 x 640 mm, Blanco, referencia 5658 10 01 de la serie O. novo de Villeroy
Precio: 248.00
- Inodoro de fondo profundo semi-compacto. - Pegado a la pared, salida horizontal. - Set de fijación oculta. - Sistema economizador Aquareduct de volumen de aclarado de 4,5 l. - Medidas: 360 x 650 mm. - Color: Blanco Código EAN: 4051202081409
