# Combi-Pack suspendido, referencia 5660 H1 01 de la serie O.novo de Villeroy. Blanco

- Propiedad del archivo: CONSTRUNARIO
- Formato: FIEBDC-3/2012
- Programa: Construnario Versión 3.51
- Fecha de los precios: 02/11/2022
- Divisa: EUR

**5660H101** u Combi-Pack suspendido, referencia 5660 H1 01 de la serie O.novo de Villeroy. Blanco
Precio: 268.00
- El pack incluye inodoro 56601001,asiento Soft Closing (caída amortiguada) y Quick Release. - Color: Blanco Código EAN: 4051202081010
