# Combi-Pack suspendido redondo, blanco, referencia 5684 H1 01 de la serie Architectura de Villeroy. Huecos laterales

- Propiedad del archivo: CONSTRUNARIO
- Formato: FIEBDC-3/2012
- Programa: Construnario Versión 3.51
- Fecha de los precios: 02/11/2022
- Divisa: EUR

**5684H101** u Combi-Pack suspendido redondo, blanco, referencia 5684 H1 01 de la serie Architectura de Villeroy. Huecos laterales
Precio: 388.00
- Inodoro de fondo profundo 56841001. - Salida horizontal. - Asiento con bisagras Quick Release y Soft Closing. - Color: Blanco Código EAN: 4051202081195
