# Combi-Pack compacto, suspendido, referencia 5688H101 de la serie O.novo de Villeroy. Blanco

- Propiedad del archivo: CONSTRUNARIO
- Formato: FIEBDC-3/2012
- Programa: Construnario Versión 3.51
- Fecha de los precios: 02/11/2022
- Divisa: EUR

**5688H101** u Combi-Pack compacto, suspendido, referencia 5688H101 de la serie O.novo de Villeroy. Blanco
Precio: 291.00
- Suspendido - Inodoro de fondo profundo compact 5688 10 XX - Asiento con bisagras Quick Release y Soft Closing - Salida horizontal - Color: Blanco Código EAN: 4051202219512
