# Cisterna bilateral o trasera, referencia 5706 11 01 de la serie Subway 2.0 de Villeroy

- Propiedad del archivo: CONSTRUNARIO
- Formato: FIEBDC-3/2012
- Programa: Construnario Versión 3.51
- Fecha de los precios: 02/11/2022
- Divisa: EUR

**57061101** u Cisterna bilateral o trasera, referencia 5706 11 01 de la serie Subway 2.0 de Villeroy
Precio: 243.00
- Alimentación bilateral. - Mecanismo de descarga con botón economizador DualFlush, cromado.
