# Cisterna, Blanco, referencia 5707 11 01 de la serie Venticello de Villeroy

- Propiedad del archivo: CONSTRUNARIO
- Formato: FIEBDC-3/2012
- Programa: Construnario Versión 3.51
- Fecha de los precios: 02/11/2022
- Divisa: EUR

**57071101** u Cisterna, Blanco, referencia 5707 11 01 de la serie Venticello de Villeroy
Precio: 237.00
- Alimentación bilateral o por detrás - Color: Blanco Código EAN: 4051202317676
