# Cisterna, referencia 5760 R1 01 de la serie Vicare de Villeroy

- Propiedad del archivo: CONSTRUNARIO
- Formato: FIEBDC-3/2012
- Programa: Construnario Versión 3.51
- Fecha de los precios: 02/11/2022
- Divisa: EUR

**5760R101** u Cisterna, referencia 5760 R1 01 de la serie Vicare de Villeroy
Precio: 174.00
Set de fijación incluido, alimentación por debajo, mecanismo de descarga con botón economizador DualFlush, cromado
