# Cisterna alimentación bilateral o por detrás, referencia 5788 S1 01 de la serie O. novo de Villeroy

- Propiedad del archivo: CONSTRUNARIO
- Formato: FIEBDC-3/2012
- Programa: Construnario Versión 3.51
- Fecha de los precios: 02/11/2022
- Divisa: EUR

**5788S101** u Cisterna alimentación bilateral o por detrás, referencia 5788 S1 01 de la serie O. novo de Villeroy
Precio: 169.00
Alimentación bilateral o por detrás, mecanismo de descarga con botón economizador DualFlush, cromado Código EAN: 4051202553081
