# Lavabo angular, referencia 7113 KG 01 de la serie Subway 2.0 de Villeroy. 650x470 mm

- Propiedad del archivo: CONSTRUNARIO
- Formato: FIEBDC-3/2012
- Programa: Construnario Versión 3.51
- Fecha de los precios: 02/11/2022
- Divisa: EUR

**7113KG01** u Lavabo angular, referencia 7113 KG 01 de la serie Subway 2.0 de Villeroy. 650x470 mm
Precio: 369.00
El lavabo más vendido para el cuarto de baño Lavabos de pared: los clásicos de las encimeras cerámicas para el baño Cerámica sanitaria de larga vida útil y fácil de limpiar EasyAccess opcional: cierre antiolores extraíble Opcionalmente, con válvula Push-to-Open: llenado sencillo de agua con solo pulsar un botón
